# Micrófono de zona con LCD, referencia EST-DMS-LCD de Carrier

- Propiedad del archivo: CONSTRUNARIO
- Formato: FIEBDC-3/2012
- Programa: Construnario Versión 3.51
- Fecha de los precios: 12/04/2023
- Divisa: EUR

**ESTDMSLCD** u Micrófono de zona con LCD, referencia EST-DMS-LCD de Carrier
Micrófono de zona con pantalla táctil LCD de 4,5 pulgadas para una rápida y clara administración y gestión del sistema. Posibilidad de seleccionar zonas y mensajes para ser reproducidos (pregrabados o 'en vivo') y otra entrada de audio. Conexión monitorizada de la unidad al sistema. 5 teclas totalmente programables con la posibilidad de conectar hasta cinco extensiones de 20 teclas. 4 entradas de audio no simétricas, conector jack estéreo (1/8").
