# Módulo de supervisión de zona direccionable para la interfaz, referencia FCX-532-001 de Carrier

- Propiedad del archivo: CONSTRUNARIO
- Formato: FIEBDC-3/2012
- Programa: Construnario Versión 3.51
- Fecha de los precios: 12/04/2023
- Divisa: EUR

**FCX532001** u Módulo de supervisión de zona direccionable para la interfaz, referencia FCX-532-001 de Carrier
Módulo de supervisión de zona direccionable para la interfaz con una zona de hasta 31 dispositivos inalámbricos. Incluye aislador. Actúa como una interfaz entre la central y los dispositivos de campo inalámbricos de Fusion. Transfiere los datos inalámbricos de la señal de radio al protocolo cableado tanto hacia como desde el panel de control, permitiendo que comunique de forma fluida con estos dispositivos. Se puede utilizar con la central de incendios 2X. Precisa alimentación 24 Vcc. IP54. Dimensiones 270x205x75 mm. Certificados: CE y CPR (EN54 partes 17, 18 y 25)
