# Central de detección de monóxido de 2 zonas, con dos niveles de alarma, referencia KM302 de Carrier

- Propiedad del archivo: CONSTRUNARIO
- Formato: FIEBDC-3/2012
- Programa: Construnario Versión 3.51
- Fecha de los precios: 12/04/2023
- Divisa: EUR

**KM302** u Central de detección de monóxido de 2 zonas, con dos niveles de alarma, referencia KM302 de Carrier
Central de detección de monóxido de 2 zonas, con dos niveles de alarma. 3 salidas de relé por zona (dos de control extracción/ventilación y una de alarma general). Indicador mediante display de la concentración de CO en ppm (Sensibilidad de 0 a 300 ppm). Compatible con los detectores KM170 y KMD300. Tiempo de respuesta rápido. Hasta 15 detectores por zona. Homologada, conforme a las normas UNE 23-301-88, CE, WEEE y RoHS. Alimentación a 230Vac. Dimensiones: 297x307x109mm.
