# Coordinador de cierre para cierrapuertas D5200, negro, lado bisagras

- Propiedad del archivo: CONSTRUNARIO
- Formato: FIEBDC-3/2012
- Programa: Construnario Versión 3.51
- Fecha de los precios: 17/02/2023
- Divisa: EUR

**07158.00.0.44** u Coordinador de cierre para cierrapuertas D5200, negro, lado bisagras
Precio: 328.07
Kit para doble cierrapuertas D5200 con selector de cierre integrado, montaje en el lado de las bisagras (montaje estándar), color gris plata. El kit incluye guía para dos cierrapuertas EN 1÷4 (condicionado a la fuerza del cierrapuertas instalado), sin retención, para apertura externa y guía deslizante con selector integrado. Apto para puertas cortafuegos. -Marcado CE Para la utilización en puerta cortafuego -Certificación según la norma EN 1158 -Apertura máxima de 175 grados -Tamaño mínmo hoja pasiva: 360mm -Incluye dispositivo de falsa maniobra
