# Central de alarma de detección de gas, referencia ND12 230 VAC de Fidegas

- Propiedad del archivo: CONSTRUNARIO
- Formato: FIEBDC-3/2012
- Programa: Construnario Versión 3.51
- Fecha de los precios: 20/02/2023
- Divisa: EUR

**ND12 230 VAC** u Central de alarma de detección de gas, referencia ND12 230 VAC de Fidegas
Centrales de alarmas válidas para reposición, conforme a las exigencias de las Directivas Europeas 2014/30/UE Compatibilidad electromagnética y 2014/35/UE baja tensión. Compatibles con los Sensores Remotos de detección de gas S/10 FIDEGAS ®, con salida todo o nada, que hacen que el sistema de detección sea preciso en los niveles de gas requeridos, con máxima sencillez de instalación y mantenimiento.
