# Potenciómetro bobinado para altavoces, referencia 18564 de las series Iris y Mega de BJC. 5+5 W 47 W

- Propiedad del archivo: CONSTRUNARIO
- Formato: FIEBDC-3/2012
- Programa: Construnario Versión 3.51
- Fecha de los precios: 06/06/2024
- Divisa: EUR

**BJC18564** u Potenciómetro bobinado para altavoces, referencia 18564 de las series Iris y Mega de BJC. 5+5 W 47 W
Precio: 56.55
Potenciómetro bobinado para altavoce.5+5 W 47 W. No apto para garras. Necesita caja de empotrar con profundidad especial Código EAN: 8421870050223 Código ETIM 8.0: EC000235
