# Conector VGA, referencia 18578-VGA-G de BJC. Gris

- Propiedad del archivo: CONSTRUNARIO
- Formato: FIEBDC-3/2012
- Programa: Construnario Versión 3.51
- Fecha de los precios: 06/06/2024
- Divisa: EUR

**BJC18578_VGA_G** u Conector VGA, referencia 18578-VGA-G de BJC. Gris
Precio: 76.37
Longitud máxima del cable 30 m. (en función del tipo de cable) Emborme por tornillos Código EAN: 8421870676836 Código ETIM 8.0: EC002906
