# Toma doble de 18586-2 conector hembra 8 vías RJ45 Cat. 6, referencia 16586-2 de BJC

- Propiedad del archivo: CONSTRUNARIO
- Formato: FIEBDC-3/2012
- Programa: Construnario Versión 3.51
- Fecha de los precios: 06/06/2024
- Divisa: EUR

**BJC18586_2** u Toma doble de 18586-2 conector hembra 8 vías RJ45 Cat. 6, referencia 16586-2 de BJC
Precio: 36.33
Embornamiento, sin herramienta, por perforación del aislante Código EAN: 8421870663782 Código ETIM 8.0: EC002906
