# Tapa enchufe 2P+TT segur. lat. dorado Odisea

- Propiedad del archivo: CONSTRUNARIO
- Formato: FIEBDC-3/2012
- Programa: Construnario Versión 3.51
- Fecha de los precios: 06/06/2024
- Divisa: EUR

**BJC18724_OD** u Tapa enchufe 2P+TT segur. lat. dorado Odisea
Precio: 5.92
Tapa enchufe 2P+TT segur. lat. dorado Odisea BJC, con referencia 18724-OD de la familia Iris Color Código EAN: 8421870623434 Código ETIM 8.0: EC000011
