# Tapa y botón para termostato electrónico de ambiente, referencia 18744-OD de las series Iris y Mega de BJC. Dorado odisea

- Propiedad del archivo: CONSTRUNARIO
- Formato: FIEBDC-3/2012
- Programa: Construnario Versión 3.51
- Fecha de los precios: 06/06/2024
- Divisa: EUR

**BJC18744_OD** u Tapa y botón para termostato electrónico de ambiente, referencia 18744-OD de las series Iris y Mega de BJC. Dorado odisea
Precio: 17.73
Tapa y botón para termostato electrónico de ambiente, referencia 18744-OD de las series Iris y Mega de BJC. Dorador Odisea Código EAN: 8421870049333 Código ETIM 8.0: EC000011
