# Teclas pulsador/interruptor para persianas doble, referencia 18765-CH de las series Iris y Mega de BJC. Chocolate

- Propiedad del archivo: CONSTRUNARIO
- Formato: FIEBDC-3/2012
- Programa: Construnario Versión 3.51
- Fecha de los precios: 06/06/2024
- Divisa: EUR

**BJC18765_CH** u Teclas pulsador/interruptor para persianas doble, referencia 18765-CH de las series Iris y Mega de BJC. Chocolate
Precio: 9.24
Enclavamiento eléctrico y mecánico 10 A 250 V~ Código EAN: 8421870688808 Código ETIM 8.0: EC000011
