# Tecla pulsador - interruptor persianas dorado Odisea

- Propiedad del archivo: CONSTRUNARIO
- Formato: FIEBDC-3/2012
- Programa: Construnario Versión 3.51
- Fecha de los precios: 06/06/2024
- Divisa: EUR

**BJC18765_OD** u Tecla pulsador - interruptor persianas dorado Odisea
Precio: 9.24
Tecla pulsador - interruptor persianas dorado Odisea BJC, con referencia 18765-OD de la familia Iris Color Código EAN: 8421870057314 Código ETIM 8.0: EC000011
