# Tapa base toma francesa con USB, referencia 18772-USB-CH de la serie Iris de BJC. Chocolate

- Propiedad del archivo: CONSTRUNARIO
- Formato: FIEBDC-3/2012
- Programa: Construnario Versión 3.51
- Fecha de los precios: 06/06/2024
- Divisa: EUR

**BJC18772_USB_CH** u Tapa base toma francesa con USB, referencia 18772-USB-CH de la serie Iris de BJC. Chocolate
Precio: 5.92
Tapa base toma francesa con USB, referencia 18772-USB-CH de la serie Iris de BJC. Chocolate Código EAN: 8421870937920 Código ETIM 8.0: EC000011
