# Tapa de 2 toma RCA dorado Odisea

- Propiedad del archivo: CONSTRUNARIO
- Formato: FIEBDC-3/2012
- Programa: Construnario Versión 3.51
- Fecha de los precios: 06/06/2024
- Divisa: EUR

**BJC18776_OD** u Tapa de 2 toma RCA dorado Odisea
Precio: 8.37
Tapa de 2 toma RCA dorado Odisea BJC, con referencia 18776-OD de la familia Iris Color Código EAN: 8421870046301 Código ETIM 8.0: EC000011
