# Adaptador baliza de emergencia extraíble, referencia 18784 de las series Iris y Mega de BJC. Blanco

- Propiedad del archivo: CONSTRUNARIO
- Formato: FIEBDC-3/2012
- Programa: Construnario Versión 3.51
- Fecha de los precios: 06/06/2024
- Divisa: EUR

**BJC18784** u Adaptador baliza de emergencia extraíble, referencia 18784 de las series Iris y Mega de BJC. Blanco
Precio: 4.73
Adaptador baliza de emergencia extraíble, referencia 18784 de las series Iris y Mega de BJC. Blanco Código EAN: 8421870627012 Código ETIM 8.0: EC000011
