# Tapa articulada con protección infantil de seguridad, referencia 18814 de las series Iris y Mega de BJC. Blanco

- Propiedad del archivo: CONSTRUNARIO
- Formato: FIEBDC-3/2012
- Programa: Construnario Versión 3.51
- Fecha de los precios: 06/06/2024
- Divisa: EUR

**BJC18814** u Tapa articulada con protección infantil de seguridad, referencia 18814 de las series Iris y Mega de BJC. Blanco
Precio: 11.46
Tapa articulada con protección infantil de seguridad, referencia 18814 de las series Iris y Mega de BJC Código EAN: 8421870667520 Código ETIM 8.0: EC000011
