# Toma conector hembra 8 vías RJ-45, referencia 19595 de las series Iris y Mega de BJC

- Propiedad del archivo: CONSTRUNARIO
- Formato: FIEBDC-3/2012
- Programa: Construnario Versión 3.51
- Fecha de los precios: 06/06/2024
- Divisa: EUR

**BJC19595** u Toma conector hembra 8 vías RJ-45, referencia 19595 de las series Iris y Mega de BJC
Precio: 17.09
Toma conector hembra 8 vías (ISO 8877) RJ45 Cat. 5E Código EAN: 8421870056485 Código ETIM 8.0: EC002606
