# Tecla interrup./conmut./cruzam. con visor dorado Perlado

- Propiedad del archivo: CONSTRUNARIO
- Formato: FIEBDC-3/2012
- Programa: Construnario Versión 3.51
- Fecha de los precios: 06/06/2024
- Divisa: EUR

**BJC21705_DPL** u Tecla interrup./conmut./cruzam. con visor dorado Perlado
Precio: 5.37
Tecla interrup./conmut./cruzam. con visor dorado Perlado BJC, con referencia 21705-DPL de la familia Coral Color Código EAN: 8421870121695 Código ETIM 8.0: EC000011
