# Tapa 1 toma teléfono RJ11/ RCA gris Sombra

- Propiedad del archivo: CONSTRUNARIO
- Formato: FIEBDC-3/2012
- Programa: Construnario Versión 3.51
- Fecha de los precios: 06/06/2024
- Divisa: EUR

**BJC21782_GS** u Tapa 1 toma teléfono RJ11/ RCA gris Sombra
Precio: 4.82
Tapa 1 toma teléfono RJ11/ RCA gris Sombra BJC, con referencia 21782-GS de la familia Coral Color Código EAN: 8421870123248 Código ETIM 8.0: EC000011
