# Tapa toma teléfono RJ11 y RJ45 plata Luna

- Propiedad del archivo: CONSTRUNARIO
- Formato: FIEBDC-3/2012
- Programa: Construnario Versión 3.51
- Fecha de los precios: 06/06/2024
- Divisa: EUR

**BJC21795_PL** u Tapa toma teléfono RJ11 y RJ45 plata Luna
Precio: 4.82
Tapa toma teléfono RJ11 y RJ45 plata Luna BJC, con referencia 21795-PL de la familia Coral Color Código EAN: 8421870123316 Código ETIM 8.0: EC000011
