# Tapa tarjetero temporizado gris Sombra

- Propiedad del archivo: CONSTRUNARIO
- Formato: FIEBDC-3/2012
- Programa: Construnario Versión 3.51
- Fecha de los precios: 06/06/2024
- Divisa: EUR

**BJC21868_GS** u Tapa tarjetero temporizado gris Sombra
Precio: 5.86
Tapa tarjetero temporizado gris Sombra BJC, con referencia 21868-GS de la familia Coral Color Código EAN: 8421870123484 Código ETIM 8.0: EC000011
