# Interruptor - conmutador tarjetero 1 microrruptor bronce Niebla

- Propiedad del archivo: CONSTRUNARIO
- Formato: FIEBDC-3/2012
- Programa: Construnario Versión 3.51
- Fecha de los precios: 06/06/2024
- Divisa: EUR

**BJC22068_BN** u Interruptor - conmutador tarjetero 1 microrruptor bronce Niebla
Precio: 42.59
Interruptor - conmutador tarjetero 1 microrruptor bronce Niebla BJC, con referencia 22068-BN de la familia Mega Código EAN: 8421870081753 Código ETIM 8.0: EC001590
