# Tecla Interruptor/conmut./cruzam. aluminio Prusia

- Propiedad del archivo: CONSTRUNARIO
- Formato: FIEBDC-3/2012
- Programa: Construnario Versión 3.51
- Fecha de los precios: 06/06/2024
- Divisa: EUR

**BJC22705_AP** u Tecla Interruptor/conmut./cruzam. aluminio Prusia
Precio: 5.61
Tecla Interruptor/conmut./cruzam. aluminio Prusia BJC, con referencia 22705-AP de la familia Mega Código EAN: 8421870082392 Código ETIM 8.0: EC000011
