# Tecla interruptor/conmut./cruzam. dorado Malta

- Propiedad del archivo: CONSTRUNARIO
- Formato: FIEBDC-3/2012
- Programa: Construnario Versión 3.51
- Fecha de los precios: 06/06/2024
- Divisa: EUR

**BJC22705_DM** u Tecla interruptor/conmut./cruzam. dorado Malta
Precio: 5.61
Tecla interruptor/conmut./cruzam. dorado Malta BJC, con referencia 22705-DM de la familia Mega Código EAN: 8421870082408 Código ETIM 8.0: EC000011
