# Tapa base toma francesa con USB, referencia 22772-USB-MS de la serie Mega de BJC. Marrón samoa

- Propiedad del archivo: CONSTRUNARIO
- Formato: FIEBDC-3/2012
- Programa: Construnario Versión 3.51
- Fecha de los precios: 06/06/2024
- Divisa: EUR

**BJC22772_USB_MS** u Tapa base toma francesa con USB, referencia 22772-USB-MS de la serie Mega de BJC. Marrón samoa
Precio: 5.49
Tapa base toma francesa con USB, referencia 22772-USB-MS de la serie Mega de BJC. Marrón samoa Código EAN: 8421870938002 Código ETIM 8.0: EC000011
