# Placa 1 elemento horiz/vertical standard, blanco 55x55 mm

- Propiedad del archivo: CONSTRUNARIO
- Formato: FIEBDC-3/2012
- Programa: Construnario Versión 3.51
- Fecha de los precios: 06/06/2024
- Divisa: EUR

**BJC23201_PL** u Placa 1 elemento horiz/vertical standard, blanco 55x55 mm
Precio: 7.17
Placa 1 elemento horiz/vertical standard, blanco 55x55 mm BJC, con referencia 23201-PL de la familia Viva Código EAN: 8421870681885 Código ETIM 8.0: EC000007
