# Conector HDMI plata Luna

- Propiedad del archivo: CONSTRUNARIO
- Formato: FIEBDC-3/2012
- Programa: Construnario Versión 3.51
- Fecha de los precios: 06/06/2024
- Divisa: EUR

**BJC23578_HDMI_PL** u Conector HDMI plata Luna
Precio: 93.67
Conector HDMI plata Luna BJC, con referencia 23578-HDMI-PL de la familia Viva Longitud máxima del cable 30 m (en función del tipo de cable) Emborme por tornillos Envase 1 Código EAN: 4001869233925 Código ETIM 8.0: EC000011
