# Placa soporte para dos conectores informáticos negro, referencia 5TG2080 de BJC

- Propiedade do arquivo: CONSTRUNARIO
- Formato: FIEBDC-3/2012
- Programa: Construnario Versión 3.51
- Data dos prezos: 06/06/2024
- Divisa: EUR

**BJC5TG2080** u Placa soporte para dos conectores informáticos negro, referencia 5TG2080 de BJC
Prezo: 4.50
Sin garras; Conectores: – Leviton 41108, Cat. 5 – Panduit Keystone: KJ 688 Txx, Cat. 6, KJ 5e88 Txx, Cat. 5e – Brand Rex GPC Jack F01 3LF Código EAN: 4001869333434 Código ETIM 8.0: EC000011
