# Placa soporte para dos conectores informáticos amarillo, referencia 5TG2081 de BJC

- Propiedade do arquivo: CONSTRUNARIO
- Formato: FIEBDC-3/2012
- Programa: Construnario Versión 3.51
- Data dos prezos: 06/06/2024
- Divisa: EUR

**BJC5TG2081** u Placa soporte para dos conectores informáticos amarillo, referencia 5TG2081 de BJC
Prezo: 4.50
Sin garras Conectores: – AMP-Tyco: 406372-x Cat. 5; 1116515-1 Cat. 5e; 1339015-1 Cat. 5e; 1375055-x Cat 6; 1375187- x Cat. 6; 137188-1 Cat. 6; 375189-1 Cat. 5e; 137190-x Cat. 5e; 137191-x Cat. 5e; 1375192-x Cat. 3 RJ11; 1375193-x Cat. 3 RJ11; 1116604-x Cat. 5e; 188650-3 ... 6; 338038-1 ... 4; 1711342-1; MTRJ127841-1; MTRJ127842-1 – ASYCO Cat. 5e/6 SFTP – Kerpen E-Line 600 GG45 Cat. 6 Keystone clip Nr. 9ZE20009 – Nexans LENmark-MJ con keystone clip N429.620 Código EAN: 4001869333441 Código ETIM 8.0: EC000011
