# Tecla símbolo campana instabus EIB, referencia 5TG6227 de la serie Miro de BJC. Carbono metalizado

- Propiedad del archivo: CONSTRUNARIO
- Formato: FIEBDC-3/2012
- Programa: Construnario Versión 3.51
- Fecha de los precios: 06/06/2024
- Divisa: EUR

**BJC5TG6227** u Tecla símbolo campana instabus EIB, referencia 5TG6227 de la serie Miro de BJC. Carbono metalizado
Precio: 5.79
Tecla símbolo campana Código EAN: 4001869233673 Código ETIM 8.0: EC000011
