# Tecla doble persiana instabus EIB, referencia 5TG6254 de la serie Miro de BJC. Aluminio metalizado

- Propiedad del archivo: CONSTRUNARIO
- Formato: FIEBDC-3/2012
- Programa: Construnario Versión 3.51
- Fecha de los precios: 06/06/2024
- Divisa: EUR

**BJC5TG6254** u Tecla doble persiana instabus EIB, referencia 5TG6254 de la serie Miro de BJC. Aluminio metalizado
Precio: 8.06
Tecla doble persiana Código EAN: 4001869233772 Código ETIM 8.0: EC000011
