# Toma R/TV-SAT aluminio, serie Mega

- Propiedad del archivo: CONSTRUNARIO
- Formato: FIEBDC-3/2012
- Programa: Construnario Versión 3.51
- Fecha de los precios: 06/06/2024
- Divisa: EUR
- Código: fabrica-elec (14/11/2024)

**PBJC_11015121** u Toma R/TV-SAT aluminio, serie Mega
Toma para R/TV-SAT realizada con toma R/TV-SAT aluminio de la serie BJC Mega. - Formada por las refs. 2924, 22320-AC, 22001-AG. - Tubo PVC corrugado de M 20/gp5. - Incluyendo caja de registro, caja universal con tornillos, totalmente montado e instalado.

| Código | Ud | Descripción | Rendimiento | Precio | Importe |
|---|---|---|---|---|---|
| BJC2924 | u | Toma R/TV-SAT (derivación), referencia 2924 de BJC (material) | 1.000 | 21 | 21.00 |
| BJC22320_AC | u | Tapa toma R/TV-SAT antracita Cosso BJC, con referencia 22320-AC de la familia Mega Código EAN: 8421870082101 Código ETIM 8.0: EC000011 (material) | 1.000 | 7.75 | 7.75 |
| BJC22001_AG | u | Marco luminoso, 1 elemento, referencia 22001-AG de BJC. Aluminio (material) | 1.000 | 20.13 | 20.13 |
| MTC_AIA010B | m | Tubo curvable de PVC, corrugado, negro, diámetro'=20 mm (material) | 0.000 | 0.15 | 0.00 |
| MTC_cme0527 | u | Caja mecanismo empotrar enlazable (material) | 1.000 | 0.61 | 0.61 |
| MTC_PMATAUX | % | Pequeño material (material) | 0.000 | 3 | 0.00 |
| MOC_002 | h | Oficial 1ª electricista (mano de obra) | 0.000 | 22 | 0.00 |
| MOC_100 | h | Ayudante electricista (mano de obra) | 0.000 | 20.3 | 0.00 |
|  |  | Costes directos |  |  | 49.49 |

## Recursos

**BJC2924** u Toma R/TV-SAT (derivación), referencia 2924 de BJC
Toma R/TV-SAT (derivación) BJC, con referencia 2924 Código EAN: 8421870078135 Código ETIM 8.0: EC000090

**BJC22001_AG** u Marco luminoso, 1 elemento, referencia 22001-AG de BJC. Aluminio
1 elemento. 90x90mm Código EAN: 8421870080206 Código ETIM 8.0: EC000007

**MTC_AIA010B** m Tubo curvable de PVC, corrugado, negro, diámetro'=20 mm
Tubo curvable de PVC, corrugado, de color negro, de 20 mm de diámetro nominal, para canalización empotrada en obra de fábrica (paredes y techos). Resistencia a la compresión 320 N, resistencia al impacto 1 julio, temperatura de trabajo -5°C hasta 60°C, con grado de protección IP 545 según UNE 20324, no propagador de la llama. Según UNE-EN 61386-1 y UNE-EN 61386-22.
