# Ventilador helicoidal para cristal o pared, HCM-180 N de S&P

- Propiedad del archivo: CONSTRUNARIO
- Formato: FIEBDC-3/2012
- Programa: Construnario Versión 3.51
- Fecha de los precios: 06/03/2023
- Divisa: EUR

**5201420600** u Ventilador helicoidal para cristal o pared, HCM-180 N de S&P
Precio: 111.19
Ventilador helicoidal para cristal o pared, HCM-180 N de S&P Punto requerido Caudal - Presión Estática 0,000 N / m² Temperatura 20 °C Altitud 0 m Densidad 1,2 Kg / m³ Frecuencia 50 Hz Construcción Diámetro impulsión 200 mm Tamaño ventilador 180 Peso 1,70 kg Características del motor Tensión 1-230V-50Hz Intensidad máxima absorbida 0,2 A Índice de protección IPX4 Clase motor B Punto de trabajo Velocidad ventilador 1950 Ventiladores helicoidales para instalar en cristal o pared, con carcasa de plástico ABS, persiana de sobrepresión incorporada, rejas de seguridad en aspiración y descarga, motor 230V-50Hz, clase B, IPX4, Clase II, con protector térmico mediante fusible.
