# VMC de doble flujo para viviendas, con intercambiador de calor entálpico, BR DH 250 PLUS de S&P

- Propiedad del archivo: CONSTRUNARIO
- Formato: FIEBDC-3/2012
- Programa: Construnario Versión 3.51
- Fecha de los precios: 07/03/2023
- Divisa: EUR

**5153136000** u VMC de doble flujo para viviendas, con intercambiador de calor entálpico, BR DH 250 PLUS de S&P
Precio: 12161.87
VMC de doble flujo para viviendas, con intercambiador de calor entálpico, BR DH 250 PLUS de S&P Punto requerido Caudal - Presión Estática 0,000 N / m² Temperatura 20 °C Altitud 0 m Densidad 1,2 Kg / m³ Frecuencia 50/60 Hz Construcción Diámetro impulsión 219 mm Características del motor Frecuencia (Hz) 50/60 VMC de doble flujo para viviendas, con intercambiador de calor entálpico, de tipo contraflujo, con un rendimiento hasta el 83%. Dispone de función deshumidificación mediante bomba de calor y batería de agua incorporadas. Se integra en el sistema de climatización de la vivienda. Asegura la renovación permanente de aire de las viviendas unifamiliares y garantiza los requisitos requeridos en el Código Técnico de Edificación. Equipado con 2 ventiladores centrífugos para impulsión y extracción, cada uno con motor 230V-50Hz de conmutación electrónica, Clase B, concebido para funcionamiento continuo y caja de bornes para conectar el cable de alimentación. Características - Equipo multiposición que permite ser instalado en suelo y en falso techo. - Función deshumidificación e integración en el sistema de climatización. - Intercambiador de calor entálpico. - Filtro G4 (ISO coarse 65%, a 120 m3 /h ) en extracción e impulsión F7 (ISO ePM1 50%, a 120 m3 /h) opcional en impulsión. - Bypass automático y manual. - Alarma de cambio de filtros. - Modelos PLUS, con función de control climático
