# Persiana enrollable de aluminio perfilado, Alugix-50 de Saxun. Espesor nominal: 10,9 mm

- Propiedad del archivo: CONSTRUNARIO
- Formato: FIEBDC-3/2012
- Programa: Construnario Versión 3.51
- Fecha de los precios: 13/03/2023
- Divisa: EUR

**025560** m2 Persiana enrollable de aluminio perfilado, Alugix-50 de Saxun. Espesor nominal: 10,9 mm
Persiana enrollable de aluminio perfilado, Alugix-50 de Saxun. Espesor nominal: 10,9 mm Espesor de aluminio sin pintura 0,27 mm Espesor nominal 10,90 mm Superficie de cobertura 49,75 mm Número de lamas por metro 20,10 ud Peso lama densidad (75 kg/m3) 2,64 kg/m2 Peso lama alta densidad (250 kg/m3) 3,71 kg/m2 Unidad de embalaje 288 m/l Largo de producción de 5,50 a 6,50 m Diámetro mínimo de enrollamiento 42 mm Lama de aluminio perfilado, rellena de poliuretano en diferentes densidades, que contribuye a aumentar la resistencia de la persiana y eleva los niveles de aislamiento térmico y acústico de la misma. Es compatible con el juego de tapón Alugix-50 S y Alugix-50 S Alta Densidad (para esta lama en alta densidad), de modo que podremos evitar el desplazamiento lateral de las lamas. Disponible: Paño y terminal; paño, guías y terminal; completa sin guías; completa de herrajes. Acabados: Blanco y Marfil Plata y Bronce RAL Normalizado Imitación Madera
