# Persiana enrollable de aluminio extrusionado, PS-40 autocierre de Saxun. Espesor nominal: 9,50 mm

- Propiedad del archivo: CONSTRUNARIO
- Formato: FIEBDC-3/2012
- Programa: Construnario Versión 3.51
- Fecha de los precios: 13/03/2023
- Divisa: EUR

**025061** m2 Persiana enrollable de aluminio extrusionado, PS-40 autocierre de Saxun. Espesor nominal: 9,50 mm
Persiana enrollable de aluminio extrusionado, PS-40 autocierre de Saxun. Espesor nominal: 9,50 mm Espesor nominal 9,50 mm Superficie de cobertura 41,90 mm Número de lamas por metro 23,90 ud Peso lama 8,60 kg/m2 Unidad de embalaje 60 m/l Largo de producción 6 m Diámetro mínimo de enrollamiento 42 mm Lama que integra una varilla intermedia para conformar un sistema de autocierre. Así bloquea la persiana y ofrece un punto más de resistencia ante las subidas imprevistas o no deseadas. Es compatible con el juego de tapón PS-40 Autocierre, de modo que podremos evitar el desplazamiento lateral de las lamas. Disponible: paño y terminal; paño guías y terminal. Acabados: Blanco. Plata y RAL normalizado. Anodizado. Lacado madera.
