# Persiana enrollable de aluminio extrusionado, PS-25 R de Saxun. Espesor nominal: 9,75 mm

- Propiedad del archivo: CONSTRUNARIO
- Formato: FIEBDC-3/2012
- Programa: Construnario Versión 3.51
- Fecha de los precios: 13/03/2023
- Divisa: EUR

**503157** m2 Persiana enrollable de aluminio extrusionado, PS-25 R de Saxun. Espesor nominal: 9,75 mm
Persiana enrollable de aluminio extrusionado, PS-25 R de Saxun. Espesor nominal: 9,75 mm Espesor de aluminio sin pintura 9.75 mm Cobertura cerrada 25 mm Cobertura abierta 32 mm Área libre de aireación (abierta) 12.90% Número de lamas por metro de altura (media) 40 uds Ancho máximo ensayado 3.000 mm Peso 10.40 kg/m2 Largo de producción 6.000 mm Diámetro mínimo de enrollamiento 50 mm La nueva lama PS-25 R, porta unos mecanizados apaisados de gran longitud que incrementan considerablemente la aireación y la entrada de luz a la estancia, llegando aproximadamente al 12.9% de area libre de aireación en relación a la cobertura del paño, gracias a la posibilidad de mecanizado de toda la longitud de lama, lo cual es posible por el sistema registrado de unión de mecanizados a través de los tapones laterales. El nuevo diseño de engarce realizado, reduce la fricción en la superficie de contacto cuando las lamas están en movimiento, garantizando un suave y silencioso funcionamiento. Disponible: paño y terminal; paño guías y terminal. Acabados: Blanco. Plata y Ral normalizado. Anodizado. Lacado madera.
