# Celosía de lama móvil de aluminio, AP-140 de Saxun. Profundidad de lama: 139mm. Sistema pivote

- Propiedad del archivo: CONSTRUNARIO
- Formato: FIEBDC-3/2012
- Programa: Construnario Versión 3.51
- Fecha de los precios: 13/03/2023
- Divisa: EUR

**056015** m2 Celosía de lama móvil de aluminio, AP-140 de Saxun. Profundidad de lama: 139mm. Sistema pivote
Celosía de lama móvil de aluminio, AP-140 de Saxun. Profundidad de lama: 139mm. Sistema pivote Profundidad de lama 139 mm Anchura de lama 21,30 mm Peso de lama 1,24 kg/ml Nº de lamas/ml 8,23 (P) Paso máximo 132,50 mm Ángulo inclinación lama 0º-110º (Manual) / 0º-105º (Motorizado) Longitud máxima aconsejada 2000 mm para sistema pivote / 2500 mm para sistema reja Accionamiento Manual y motorizado en el sistema pivote y sistema reja Resistencia al viento (UNE-EN 13659:2016) CLASE 6 112 km/h (tanto para sitema en reja como en sistema pivote) Sistema Pivote y Sitema Reja Lama fabricada en Aluminio. La lama tiene situado su centro de giro en una posición equilibrada, a diferencia de modelos similares. De esta manera, se puede accionar con un mínimo esfuerzo. Al esta fabricada en Aluminio, lleva un perfil de sellado que permite el cierre de la celosía de manera suave y evitando los golpes. Para más información, nuestro Dossier Técnico le ofrece detalladamente toda la nomenclatura técnica en celosías móviles. Acabados: Blanco Plata y Ral normalizado Anodizado Lacado maderas
