# Celosía de lama de aluminio, O-120 de Saxun. Profundidad de lama: 150 mm. Sistema reja

- Propiedad del archivo: CONSTRUNARIO
- Formato: FIEBDC-3/2012
- Programa: Construnario Versión 3.51
- Fecha de los precios: 13/03/2023
- Divisa: EUR

**051351** m2 Celosía de lama de aluminio, O-120 de Saxun. Profundidad de lama: 150 mm. Sistema reja
Celosía de lama de aluminio, O-120 de Saxun. Profundidad de lama: 150 mm. Sistema reja Fija Móvil Pinza Anclaje Lateral Pivote Reja Profundidad de lama 120 mm 120 mm 120 mm 120 mm Anchura de lama 19,80 mm 19,80 mm 19,80 mm 19,80 mm Peso de lama 0,87 kg/ml 0,87 kg/ml 0,87 kg/ml 0,87 kg/ml Nº de lamas/ml Variable según proyecto 9 9 (P) Paso variable según ángulo de inclinación (consultar dossier) ----- ----- 115 115 Ángulo de inclinación 0º - 14,40º - 28,80º - 43,20º 0º - 29º /30º - 90º 0º - 110º Manual / 0º-105º Motorizado Longitud aconsejada 1.260 mm 1.500 / 2.000 mm 2.000 mm 2.500 mm Accionamiento ---- ---- Manual y motorizado Manual y motorizado Resistencia al viento (UNE-EN 13659:2016) Clase 6 112 km/h 112 km/h 112 km/h 112 km/h Lama desarrollada para cubrir grandes superficies en fachada, con instalaciones tipo muro cortina donde se requiera controlar la entrada de luz y evitar la entrada del agua o acción del viento. La celosía puede ser instalada como parasol en posición horizontal o vertical en virtud de las necesidades de estética o de control solar determinadas por el proyectista. Puede ser diseñada para ser fijada en una determinada posición mediante sistemas de fijación, y también para que sea móvil, accionándola mediante mecanismos manuales o a través de motor cuando las necesidades de proyecto o uso así lo requieran. Acabados: Blanco Plata y RAL normalizado Anodizado Lacado madera
