# Cajón Eurostand enrasado, modelo 155 de Saxun

- Propiedad del archivo: CONSTRUNARIO
- Formato: FIEBDC-3/2012
- Programa: Construnario Versión 3.51
- Fecha de los precios: 13/03/2023
- Divisa: EUR

**046618** m2 Cajón Eurostand enrasado, modelo 155 de Saxun
Cajón Eurostand enrasado, modelo 155 de Saxun Tamaño del cajón Aislamiento Transmitancia térmica Aislamiento acústico Permeabilidad al aire Estanguidad del agua Resistencia al viento (Pa) 155 Especial Grafipol 1,10 W/m2K 0,88 W/m2K 38 (-1;-5) dB 38 (-1;-5) dB Clase 3 Clase 3 ClaseE3000 ClaseE3000 3.000 3.000 Las diferentes combinaciones de PVC y aluminio en versiones enrasado y sin enrasar aseguran una resistencia óptima adaptada a las necesidades de cada construcción. La perfilería permite una gran variedad de colores, favoreciendo una uniformidad de acabados total entre cajón, persiana y carpintería. Disponible en tamaños de 185 mm y 200 mm y con configuraciones de aislamiento Especial, Grafipol y Passive, el sistema se adaptará a las necesidades requeridas por los requerimientos de consumo exigidos por quienes deben habitar en el hogar. Tanto es así, que la versión Passive cumple con los estándares necesarios para la certificación de la vivienda como Passivhaus, llevando al mínimo el consumo de energía y favoreciendo el ahorro económico de los usuarios. Una innovación creada por nuestra Oficina Técnica con un único objetivo: aportar a nuestros clientes opciones para seguir creando los espacios más confortables del planeta.
