# Cajón Eurodecor enrasado, modelo 185 de Saxun

- Propiedad del archivo: CONSTRUNARIO
- Formato: FIEBDC-3/2012
- Programa: Construnario Versión 3.51
- Fecha de los precios: 13/03/2023
- Divisa: EUR

**046230** m2 Cajón Eurodecor enrasado, modelo 185 de Saxun
Cajón Eurodecor enrasado, modelo 185 de Saxun Dimensiones: 185mm 199mm 189,60mm 174mm 165mm 34mm Mejora la eficiencia energética en cualquier obra de rehabilitación o reforma. Sus excelentes prestaciones térmicas y acústicas contribuyen a su ahorro energético y económico. Disponible en los tamaños 155, 185 y 200 mm. Nuevo aislamiento especial, disponible en las medidas de 155 y 185 mm (conservan la misma capacidad de enrollamiento), que favorece la disminución del nivel acústico y térmico en el interior de la estancia. Mejora sustancialmente las prestaciones del ensayo de Determinación de transmitancia térmica (Usb). Diseño totalmente enrasado con cualquier instalación, siendo compatible con carpinterías de aluminio y PVC. Para su uso en carpinterías de aluminio, la perfilería permite acabados en cualquier lacado RAL, anodizado y veteado madera, presentando una uniformidad de acabados entre cajón, persiana y carpintería. Sistema compacto PVC. Acabados: Blanco Bronce y gris RAL normalizado 3-F Foliado Interior 3-F Foliado Golden y Nogal 3-F Foliado ext. estándar
