# Cajón de aluminio prelacado de alta calidad, RV-165 de Saxun

- Propiedad del archivo: CONSTRUNARIO
- Formato: FIEBDC-3/2012
- Programa: Construnario Versión 3.51
- Fecha de los precios: 13/03/2023
- Divisa: EUR

**027405** m2 Cajón de aluminio prelacado de alta calidad, RV-165 de Saxun
Cajón de aluminio prelacado de alta calidad, RV-165 de Saxun CAJÓN CÓDIGO DESCRIPCIÓN B I J H D C A Ø ESP2 165 037335 Perfil superior cajón RV-165 4 partes GG 164,80 18,60 - - - - 172,60 163 0,71 165 037343 Perfil registro-exterior cajón RV-165 4 partes GG - - 164,80 154,00 - - 172,60 163 0,71 165 037339 Perfil inferior cajón RV-165 4 partes GG - - - - 172,60 36 172,60 163 0,71 La maquinaria más avanzada del mercado para ofrecerle un cajón de aluminio prelacado de alta calidad con pinturas esmaltadas altamente resistentes. Presenta una amplia gama cromática ofreciendo diversas posibilidades en este modelo de cajón. Confiar en los cajones de aluminio creados por Giménez Ganga es confiar en una empresa que siempre responde a las necesidades de sus clientes.
