# Cajón de aluminio prelacado de alta calidad, RV-205 de Saxun

- Propiedad del archivo: CONSTRUNARIO
- Formato: FIEBDC-3/2012
- Programa: Construnario Versión 3.51
- Fecha de los precios: 13/03/2023
- Divisa: EUR

**027004** m2 Cajón de aluminio prelacado de alta calidad, RV-205 de Saxun
La maquinaria más avanzada del mercado para ofrecerle un cajón de aluminio prelacado de alta calidad con pinturas esmaltadas altamente resistentes. Presenta una amplia gama cromática ofreciendo diversas posibilidades en este modelo de cajón. Confiar en los cajones de aluminio creados por Giménez Ganga es confiar en una empresa que siempre responde a las necesidades de sus clientes.
