# Wind Screen, modelo Grazia 65 de Saxun. Con motor y cadena

- Propiedad del archivo: CONSTRUNARIO
- Formato: FIEBDC-3/2012
- Programa: Construnario Versión 3.51
- Fecha de los precios: 13/03/2023
- Divisa: EUR

**024550** m2 Wind Screen, modelo Grazia 65 de Saxun. Con motor y cadena
Wind Screen, modelo Grazia 65 de Saxun. Con motor y cadena Ancho máximo: 2,00 m. Ancho mínimo: 0,80 m para motor; 0,50 m para cadena. Nuestro Wind Screen es un novedoso sistema de protección solar, diseñado especialmente para la instalación en el exterior, convirtiéndose así en la solución perfecta a la hora de regular la entrada de luz y la privacidad de las estancias. Su accionamiento motorizado, facilita el manejo, permitiendo un desplazamiento vertical del tejido y la creación de distintos ambientes, en función de la condiciones lumínicas y térmicas del momento en cada espacio.
