# Wind Screen, modelo Dante&Grazia 105 de Saxun

- Propiedad del archivo: CONSTRUNARIO
- Formato: FIEBDC-3/2012
- Programa: Construnario Versión 3.51
- Fecha de los precios: 13/03/2023
- Divisa: EUR

**024250** m2 Wind Screen, modelo Dante&Grazia 105 de Saxun.
Wind Screen, modelo Dante&Grazia 105 de Saxun. Ancho máximo: 4,00 m Ancho mínimo: Motor mecánico 0,73 m; Motor vía radio 0,8 m Alto máximo: 3,50 m Nuestro Wind Screen es un novedoso sistema de protección solar, diseñado especialmente para la instalación en el exterior, convirtiéndose así en la solución perfecta a la hora de regular la entrada de luz y la privacidad de las estancias. Su accionamiento motorizado, facilita el manejo, permitiendo un desplazamiento vertical del tejido y la creación de distintos ambientes, en función de la condiciones lumínicas y térmicas del momento en cada espacio.
