# Toldo veranda, modelo Kiron de Saxun. Motorizado

- Propiedad del archivo: CONSTRUNARIO
- Formato: FIEBDC-3/2012
- Programa: Construnario Versión 3.51
- Fecha de los precios: 13/03/2023
- Divisa: EUR

**024900** m2 Toldo veranda, modelo Kiron de Saxun. Motorizado
Toldo veranda, modelo Kiron de Saxun. Motorizado SALIDA MÍNIMA 2.00 m SALIDA MÁXIMA 5.00 m LINEA MÍNIMA 2.00 m LINEA MÁXIMA 6.00 m Atractivo y vanguardista sistema de toldo motorizado que permite el desplazamiento de una lona con tensión continua, proporcionada por un sistema de muelles tensores o pistones. Ideal para invernaderos, jardines y cubiertas de cristal, proporciona una sombra agradable de forma fácil y rápida para todo tipo de proyectos.
