# Toldo con cofre, modelo Palas de Saxun

- Propiedad del archivo: CONSTRUNARIO
- Formato: FIEBDC-3/2012
- Programa: Construnario Versión 3.51
- Fecha de los precios: 13/03/2023
- Divisa: EUR

**024565** m2 Toldo con cofre, modelo Palas de Saxun
Toldo con cofre, modelo Palas de Saxun SALIDA BRAZOS MÍNIMA 1,60 m SALIDA BRAZOS MÁXIMA 3,60 m LÍNEA MÍNIMA 3,00 m LÍNEA MÁXIMA 7,00 m Toldo con cofre y brazos extensibles con posibilidad de integrar doble cadena enfundada fabricada en acero inoxidable. Con una línea máxima de 7 metros y una salida máxima de 3,60, la adaptabilidad del sistema aportará soluciones eficientes para todo tipo de necesidades. Composición estructural que permite desplazar los brazos a lo largo de su línea. Posibilidad de instalación de un tercer brazo si las dimensiones lo permiten. Posibilidad de instalar más soportes de anclaje.
