# Pérgola bioclimática, modelo P-190 de Saxun

- Propiedad del archivo: CONSTRUNARIO
- Formato: FIEBDC-3/2012
- Programa: Construnario Versión 3.51
- Fecha de los precios: 13/03/2023
- Divisa: EUR

**50124** m2 Pérgola bioclimática, modelo P-190 de Saxun
Pérgola bioclimática, modelo P-190 de Saxun SISTEMA IMPERMEABLE Las lamas integran una goma de sellado que asegura la impermeabilidad de la pérgola, ya que no deja pasar el agua en la unión entre lamas. Al mismo tiempo, anula el ruido que se produce entre lamas debido a la vibración originada por la acción del viento. ACCIONAMIENTO MOTORIZADO El uso de la pérgola se realiza exclusivamente mediante motorización, empleando para ello un motor de 24 Vcc. Esto también garantizará su seguridad frente a choque eléctrico, con una seguridad adicional de puesta a tierra. Una motorización que queda discretamente oculta entre lamas y bastidor, favoreciendo la estética de la pérgola. SELLADO PERIMETRAL REGISTRADO Sistema registrado que actúa contra la lluvia transversal y que, además no deja pasar la luz directa y/o por reflexión en los puntos de unión entre lamas y entre lamas y marco. Evita el posible sonido originado por el roce del bastidor con los testeros de las lamas y el movimiento provocado por la acción del viento. La P-190 es una pérgola bioclimática con un cuidado diseño de líneas actuales. Una robusta estructura de aluminio con lamas orientables, que ofrece una óptima resistencia a las cargas de nieve, lluvia, etc. Presenta un sinfín de posibilidades de modulación y junto a la alta calidad de sus materiales, la convierte en la solución de protección solar ideal para adaptarse y enriquecer todos los estilos arquitectónicos donde es instalada. ¿Qué es una pérgola bioclimática? Las pérgolas bioclimáticas son estructuras con lamas orientables que permiten regular la luz y la ventilación, ajustando la sensación térmica en cualquier momento y pudiendo hacer frente al viento, al frío y al calor.
