# Pérgola bioclimática, modelo P-150 de Saxun

- Propiedad del archivo: CONSTRUNARIO
- Formato: FIEBDC-3/2012
- Programa: Construnario Versión 3.51
- Fecha de los precios: 13/03/2023
- Divisa: EUR

**50250** m2 Pérgola bioclimática, modelo P-150 de Saxun
Pérgola bioclimática, modelo P-150 de Saxun OPTIMIZACIÓN DE COMPONENTES La instalación duplex de este modelo, así como las agrupaciones de pérgolas, permiten compartir columnas, dando como resultado una propuesta de gran eficiencia. MOTORIZACIÓN EXTERIOR El motor del modelo P-150 se sitúa en la parte superior de la pérgola dando al exterior, de manera que no queda visible desde el interior de la misma. Su IP67 proporciona una total garantía en su exposición al exterior, frente a la lluvia, partículas en suspensión como polvo, etc. Esta colocación posibilita que se comparta motor cuando hayan agrupaciones de pérgolas o en pérgolas duplex. SELLADO PERIMETRAL REGISTRADO El motor del modelo P-150 se sitúa en la parte superior de la pérgola dando al exterior, de manera que no queda visible desde el interior de la misma. Su IP67 proporciona una total garantía en su exposición al exterior, frente a la lluvia, partículas en suspensión como polvo, etc. Esta colocación posibilita que se comparta motor cuando hayan agrupaciones de pérgolas o en pérgolas duplex La nueva P-150 es un modelo con características similares al modelo P-190. Posee un diseño de líneas limpias que permite su adaptación a todos los estilos arquitectónicos. Esta pérgola presenta grandes ventajas en su instalación. Se minimiza el tiempo de montaje, siendo esto una tarea fácil y rápida, ya que determinados perfiles son clipables, de modo que no requieren de tornillería. El montaje de sus lamas también es ágil gracias al eje retráctil accionado por resorte.
