# Pérgola de lona tensada, modelo Fúlvia de Saxun

- Propiedad del archivo: CONSTRUNARIO
- Formato: FIEBDC-3/2012
- Programa: Construnario Versión 3.51
- Fecha de los precios: 13/03/2023
- Divisa: EUR

**30237** m2 Pérgola de lona tensada, modelo Fúlvia de Saxun
Pérgola de lona tensada, modelo Fúlvia de Saxun DIMENSIONES MÁXIMAS 1 MÓDULO 2 MÓDULOS 3 MÓDULOS Longitud máxima (S) 6.500 mm (desde el muro hasta la cara externa de la columna) Ancho máximo (L) 5.000 mm 9.000 mm 13.000 mm Altura máxima en columna delantera (H1) 3.000 mm Inclinación de la cubierta con respecto a la horizontal Única e invariable del 15% RESISTENCIA AL VIENTO Los resultados obtenidos en el laboratorio de Giménez Ganga, dan como resultado clase 3 según la norma EN 13561:2004+A1:2008. CLASES V-0 V-1 V-2 V-3 Presión nominal de ensayo (Pa) o (N/m2) <40 40 70 110 Presión de seguridad 1,5 p (Pa) o (N/m2) <48 48 84 132 Velocidad presión de seguridad 1,5 p (Km/h) <31 ˜31 ˜42 ˜53 AUTOMATISMOS – Tecnología io de Somfy. Para la instalación de Fúlvia se hace indispensable la incorporación de sensores de viento, siendo opcional el de sol. La pérgola de lona tensada Fúlvia, es un sistema modular de protección solar que permite generar ambientes exteriores confortables, imprimiendo elegancia a cualquier tipo de espacio. Su diseño dinámico, modular y de líneas rectas, permite la perfecta integración de la pérgola en cualquier tipo de jardín o terraza, manteniendo protegidas grandes superficies.
